# Leistungsbeschreibung (GAEB 90, DA81)
Währung: EUR

## Leistungsverzeichnis

### 09 Auslösung

*Hinweis*
-------------------------------------------------------
-------------------------------------------------------
----------------------- HINWEISE ----------------------
-------------------------------------------------------
-------------------------------------------------------
Bitte beachten Sie:
Eine Weitergabe des kompletten Verzeichnisses "LV-
Texte" oder einzelnen Ausschnitten ist gestattet,
sofern die Inhalte nicht geändert werden.

(c) 04/2008 firomatic

-------------------------------------------------------
-------------------------------------------------------
----------------------- HINWEISE ----------------------
-------------------------------------------------------
-------------------------------------------------------

**09.0006 Regenmelder 24V**
Zum Anschluss an RWA- und Lüftungszentralen
- mit eingebauter Auswertelektronik
- mit beheizter Sensorfläche
- Einschaltverzögerung  im Sensor einstellbar
- inkl. Montagewinkel

Versorgungsspannung  : 20 - 33V AC oder DC
Stromaufnahme  : ca. 100mA
Ausgang  : potentialfreier Wechsler
  30V / 1A
Abmessungen  : 80x80x55 mm (HxBxT),
  ohne Montagewinkel

System: firomatic (402976)

**09.0007 Wind-Regenmelder 24V**
Zum Anschluss an RWA- und Lüftungszentralen
- mit eingebauter Auswertelektronik
- mit beheizter Regensensorfläche
- Windgeschwindigkeit und Einschaltverzögerung im
  Sensor einstellbar
- inkl. Montagewinkel

Versorgungsspannung  : 20 - 33V AC oder DC
Stromaufnahme  : ca. 100mA
Ausgang  : potentialfreier Wechsler
  30V / 1A
Abmessungen  : 160x82x55 mm (HxBxT),
  ohne Windrad

System: firomatic (400148)

**09.0008 Standrohr**
Für Regen- und Wind-Regenmelder
- zur strömungsgünstigen Aufstellung der Melder z.B.
  auf dem Flachdach

Material  : Kunststoff
Abmessungen  : 1000x245x245 mm (BxHxT)

System: firomatic (400966)

**09.0009 Temperatursensor TS**
Zum Anschluss an RWA- und Lüftungsanlagen
- mit Sollwertsteller
- mit Bereichseinengung im Stellknopf

Temperaturbereich  : +5° - +30°C
Hysterese  : 5°C
Kontakt  : 1 Wechsler 10A
Farbe  : reinweiß
Zuleitung  : 2x2x0,8 (bei 24V),
  4x1,5 inkl. PE (bei 230V)
Abmessungen  : 70x70x26 mm (HxBxT)

System: firomatic

**09.0010 Feuchtesensor FS**
Zum Anschluss an RWA- und Lüftungsanlagen
- mit Sollwertsteller

Einstellbereich  : 35% - 100% rel. Feuchte
Hysterese  : 4%
Kontakt  : 1 Wechsler 5A
Farbe  : reinweiß
Zuleitung  : 2x2x0,8 (bei 24V)
  4x1,5 inkl. PE (bei 230V)
Abmessungen  : 70x70x26 mm (HxBxT)

System: firomatic

**09.0011 Hygrothermostat HYG**
Zum Anschluss an RWA- und Lüftungsanlagen
- mit Sollwertsteller
- mit Bereichseinengung im Stellknopf Temperatur

Temperaturbereich  : +10° - +35°C
Einstellbereich  : 35% - 100% rel. Feuchte
Kontakt  : 2 Wechsler (1x1A; 1x5A)
Farbe  : reinweiß
Zuleitung  : 4x2x0,8 (bei 24V)
Abmessungen  : 127,5x75x28,6 mm (HxBxT)

System: firomatic

USt %: 19,00
